# Sanierung und Weiterentwicklung der Stadtteilbibliothek Am Stern in Potsdam Johannes-Kepler-Platz 1
Angebotsaufforderung (GAEB DA XML 3.2, DA83)
Projekt: Bib Am Stern
Projektbezeichnung: Sanierung und Weiterentwicklung der Stadtteilbibliothek Am Stern in Potsdam  Johannes-Kepler-Platz 1
Währung: EUR
Vergabeart: Öffentliche Ausschreibung
Eröffnung: 19.02.2026 10:00:00
Ende der Zuschlagsfrist: 21.03.2026
Auftraggeber: Kommunaler Immobilien Service (KIS), Eigenbetrieb der Landeshauptstadt Potsda, Friedrich-Ebert-Straße 79/81, 14469 Potsdam
Erstellt mit: AVAPLAN, AVAPLAN win64bit 26.2.3.4464, 01.07.2026

## BAUBESCHREIBUNG
BAUBESCHREIBUNG

Bei dem Baugelände handelt es sich um ein innerstädtisches Grundstück am südlichen Rand des Johannes-Kepler-Platzes in Potsdam. Das Gebäude der Stadtbibliothek wurde Anfang der 1980er Jahre errichtet und gehört zu den stadtbildprägenden Gebäuden des Stadtteils. Das Gebäude wurde bis zur jetzt anstehenden Sanierung dem Namen entsprechend als Stadtteilbibliothek genutzt.
Es handelt sich um eine eingeschossige Stützen Riegelkonstruktion aus Stahlbeton- und Leichtbetonelementen. Die Dachkonstruktion besteht in zeittypischen Bauweise aus einem HP-Schalen-Dach.
Gegenstand der Baumaßnahme ist die geplante Sanierung und Weiterentwicklung der
Stadtteilbibliothek Am Stern. Das Bauvorhaben stellt ein zentrales Vorhaben der
Landeshauptstadt Potsdam am Standort Johannes-Kepler-Platz dar und ist essenziell für die
nachhaltige Sicherung dieser wichtigen Bildungs- und Kultureinrichtung. Das Projekt stärkt
durch die Herstellung uneingeschränkter Barrierefreiheit sowie die Verbesserung der
Nutzungs- und Aufenthaltsqualität insbesondere für vulnerable Gruppen die Zugänglichkeit
und Nutzbarkeit für alle Menschen. Dadurch wird die Einrichtung als Ort des
Zusammenkommens und der sozialen Integration weiterentwickelt und zukunftsfähig gestaltet.
Das Projekt wird u.a. durch das Bundesprogramm zur Sanierung kommunaler Einrichtungen in den Bereichen Sport, Jugend und Kultur sowie durch die Städtebauförderung von Bund und
Land "Sozialer Zusammenhalt" finanziert. Die Fertigstellung der Baumaßnahme hat bis Ende
2026 zu erfolgen.
Ein zentraler Bestandteil der geförderten Baumaßnahme ist die Errichtung eines
Gebäudeanbaus in Richtung Johannes-Kepler-Platz, der eine Erweiterung der Nutzungsflächen sowie eine erhöhte Aufenthaltsqualität ermöglicht. Neben dem Anbau sind die energetische Ertüchtigung sowie weitere Sanierungsmaßnahmen essenzielle Bestandteile des Fördermittelbescheides zur Baumaßnahme. Die energetische Sanierung, Umgestaltung und Weiterentwicklung der Bibliothek ist Teil der geplanten Transformation des Johannes-Kepler-Platzes zu einem Bereich mit erhöhter Aufenthaltsqualität und weiteren Klimaanpassungsmaßnahmen.

Folgende konkrete Maßnahmen sind u.a. vorgesehen:

Gebäudeumbau- und -sanierung und Innenausbau:
•  Ertüchtigung der Gebäudehülle sowie Erneuerung der technischen Anlagen, unter
Verwendung regenerativer Energien. Erreichung Effizienzgebäude-Stufe 55
•  Umbau der Innen- zu einer Außenentwässerung als Anpassung der Regenentwässerung
an Starkregenereignisse
•  Errichtung eines Gebäudeanbaus in Richtung Johannes-Kepler-Platz
•  Energetische Sanierung der Gebäudehülle und Klimaresilienz
•  Barrierefreier Zugang zu allen Nutzungsbereichen durch geeignete bauliche
Maßnahmen.
•  Zukunftsfähige nutzungsspezifische Renovierung der Bibliothek zur Stärkung der
Attraktivität der Einrichtung sowie zur Erhöhung der Nutzungs- und
Aufenthaltsqualität.
•  Ertüchtigung des Wärmedämmverbundsystems (WDVS), Anbau einer nachhaltigen
Keramik-Vorhangfassade
•  Dämmung der Bodenplatte
•  Verbesserung des sommerlichen Wärmeschutzes

Die Baustelle wird über eine östlich herzurichtende Zufahrt von der Newtonstraße abgewickelt.
Durch die angrenzende Fußgängerzone und die beengten Verhältnisse ist das Befahren mit größeren Baufahrzeuge nur unter erschwerten Bedingungen möglich (s. Baustelleneinrichtungsplan).
Die Baustelleneinrichtung muss auf dem angrenzenden Flurstück 1190 realisiert werden.
Aufgrund der stadtzentralen Lage und hoher Personenfrequentierung sind staub und erschütterungsarme Maßnahmen vorzusehen.

Für die Stellung eines Unterkunftscontainers für Umkleide- und Pausenzwecke hat der AN selbst zu sorgen. Die Aufstellung darf nur innerhalb der Baustelleneinrichtung ion Abstimmung mit der OÜ erfolgen.

Bauleistungen dieses Leistungsverzeichnisses
Das Leistungsverzeichnis:
Tischler- und Metallbauarbeiten für den Einbau von Holz/Aluminium-Pfosten-Riegel-Fassaden und Aluminium-Außentür- und -Fensterelementen im Bibliotheksgebäude

Bei den nachstehend beschriebenen Arbeiten handelt es sich um das Ausführen von Leistungen im Sinne der Normen und Richtlinien u.a.:

IFD-RICHTLINIE FÜR DIE PLANUNG UND AUSFÜHRUNG VON VORGEHÄNGTEN HINTERLÜFTETEN FASSADEN
DIN 18202 - Toleranzen im Hochbau
DIN 18351 - Fassadenarbeiten
DIN 18350 - Putz- und Stuckarbeiten
DIN 18516 - 1 - Außenwandbekleidungen, hinterlüftet
DIN 18318 - Pflasterdecken und Plattenbeläge
DIN 18336 - Abdichtungsarbeiten
DIN 18360 - Metallbauarbeiten
DIN 18364 - Korrosionsschutzarbeiten an Stahl- und Aluminiumbauten

Bauabschnitte

Die Ausführung der Leistungen erfolgt in einem Bauabschnitt.
Des weiteren werden folgende Abkürzungen im Leistungsverzeichnis verwendet:

AG:  Auftraggeber
AN:  Auftragnehmer
OÜ:  Objektüberwachung des Auftraggebers
TWPL:  Tragwerksplaner
HLSPL: Fachplaner Heizung / Lüftung / Sanitär
EPL:  Fachplaner Elektro
SG:  Schadensgutachter
BG:  Baugrundgutachter
BSG:  Brandschutzgutachter
STB:  Stahlbeton
GK:  Gipskarton
MW:  Mauerwerk

## ANLAGENVERZEICHNIS
ANLAGENVERZEICHNIS

1. Objektbezogener Lageplan M 1:250
2. Grundriss EG_6013_01_BM0285_000_05_731_0_GR_EG-_1_02_2025, M 1:50
3. Schnitte ABC_6013_01_BM0285_000_05_731_0_SN_AA-_-_01_2025, M 1:50
4. Ansichten Nord u. Ost_6013_01_BM0285_000_05_731_0_AN_NO-_0_01_2025, M 1:50
5. Ansichten Süd u. West_6013_01_BM0285_000_05_731_0_AN_SW-_0_02_2025, M 1:50
6. Baustelleneinrichtungsplan BA02 Architekt M 1:250
7. Grobablaufplan
8. Detailplan: 6013_01_BM0285_000_05_731_0_DT_F01-_-_00_2026
9. Detailplan: 6013_01_BM0285_000_05_731_0_DT_F02-_-_00_2026
10. Detailplan: 6013_01_BM0285_000_05_731_0_DT_F03-_-_00_2026
11. Detailplan: 6013_01_BM0285_000_05_731_0_DT_F04-_-_00_2026
12. Detailplan: 6013_01_BM0285_000_05_731_0_DT_F09-_-_00_2025

13. Detailplan: 6013_01_BM0285_000_05_731_0_DT_BTA_1_00_2026
14. Detailplan: 6013_01_BM0285_000_05_731_0_DT_BTA_2_00_2026
15. Detailplan: 6013_01_BM0285_000_05_731_0_DT_BTA_3_00_2026
16. Detailplan: 6013_01_BM0285_000_05_731_0_DT_BTA_4_00_2026
17. Detailplan: 6013_01_BM0285_000_05_731_0_DT_BTA_5_00_2026
18. Detailplan: 6013_01_BM0285_000_05_731_0_DT_BTA_6_00_2026
19. Detailplan: 6013_01_BM0285_000_05_731_0_UP_FA-_-_00_2026

20. Anlage Bauweise, Baustoffe und Konstruktion des Kommunalen Immobilienservice der Stadt Potsdam (KIS)
21. Anlage 1 Übersichtstabelle aller Qualitätsanforderungen gemäß QN 1 bis 5 (sortiert nach Bauproduktgruppen), Bewertungssystem Nachhaltiges Bauen (BNB) Büro- und Verwaltungsgebäude / Unterrichtsgebäude / Laborgebäude BNB_BN 1.1.6

## ERGÄNZENDE BESONDERE VERTRAGSBEDINUNGEN
ERGÄNZENDE BESONDERE VERTRAGSBEDINUNGEN

Grundlage des Vertragsverhältnisses ist die VOB, Teil B in der beim Vertragsabschluss eingeführten Fassung.
Für Vorbereitung und Ausführung der Leistungen gelten neben den Regelungen der DIN 18299 - ATV "Allgemeine Regelungen für Bauarbeiten jeder Art" alle zur Ausführung relevanten Normen und Richtlinien.

Bei Unstimmigkeiten gilt in folgender Reihenfolge:
1. zuerst das geprüfte Angebot und dessen gültigen Preise
2. dieses Leistungsverzeichnis mit den Langtexten der Positionen
3. beigefügte Pläne und Zeichnungen
4. die letztgültige Fassung der VOB/B+C,
5. weitere Gesetze (BGB, BbgBO, allgemeine technische Baubestimmungen etc.)
6. einschlägige DIN-Normen, Allgemein anerkannter Regeln der Technik etc.

Ergänzend gilt folgendes:
1. Für die Durchführung der Arbeiten ist eine verantwortliche Person zu benennen, die über eine
ausreichende Qualifikation (Facharbeiterabschluss Metallbauer, Fassadenbauer) verfügt und während der gesamten Bauzeit die Arbeiten leitet und
anwesend ist. Die verantwortliche Person muss fachliche Probleme erkennen können und fließend
Deutsch sprechen.

Zur Abstimmung und zur Koordination der Arbeiten der einzelnen Firmen werden wöchentliche
Baubesprechungen durchgeführt. Die Teilnahme eines verantwortlichen, entscheidungsbefugten
Vertreters des AN ist Teil der Koordinierungspflicht.

## TECHNISCHE ANFORDERUNGEN VORGEHÄNGTE HINTERLÜFTETE FASSADE (VHF)
TECHNISCHE ANFORDERUNGEN VORGEHÄNGTE HINTERLÜFTETE FASSADE (VHF)

Normen und Richtlinien

Das angebotene System muss einen gültigen Eignungsnachweis haben und nach den Richtlinien des Systemherstellers geplant und gefertigt werden.

Soweit in der Leistungsbeschreibung auf Technische Spezifikationen, z. B. nationale Normen, mit denen Europäische Normen umgesetzt werden, europäische technische Zulassungen, gemeinsame technische Spezifikationen, internationale Normen, Bezug genommen wird, werden auch ohne den ausdrücklichen Zusatz: oder gleichwertig, immer gleichwertige technische Spezifikationen in Bezug genommen.

Statik
Die Lastannahmen für die Dimensionierung sind durch den AN in Abstimmung mit dem Statiker zu treffen.

Lastannahmen

Windlasten, -sog und -druck nach DIN EN 1991-1-4 NA 2024-08 mit den Ergänzungen, Formbeiwerten. Die verschiedenen Höhen, bzw. Formen und Lage des Gebäudes sind den beiliegenden Plänen zu entnehmen.
Die Gebäudeoberkante liegt ca. 4,5 m über GOK. Es liegt Windzone 2 vor.
H<10,0m, q =0,65kN/m

Horizontale Verkehrslasten

In frei zugänglichen Verkehrsbereichen: Horizontaler Stoß mit weichem Stoßkörper auf Höhe H = 900 / 1100 mm über FFB von 1,0 KN/m

Dabei muss eine bleibende Verformung und ein Lockern der Verbindungen ausgeschlossen sein. Die zulässigen Durchbiegungen dürfen nicht überschritten werden.

- Windlasten nach DIN EN 1991-1-4 NA 2024-08

Diese Lasten sind auch bei geschosshohen Verglasungen ohne Brüstungsriegel anzusetzen.

Vertikale Lasten

Eigengewicht und vertikale Verkehrslasten. Schneelasten nach DIN EN 1991-1-3 NA 2019-04  (Zuordnung zur Schneelastzone "Norddeutsche Tiefebebene" ist zu beachten), welche mit den Windlasten zu überlagern sind, Schneelastzone 2 nach Karte, Geländehöhe OK FFB = +-0,00 = 34,45 m über DHHN.

Zulässige Durchbiegungen, Dimensionierung

Alle statisch beanspruchten Bauteile sind so zu bemessen, dass die zulässige Spannung für die verarbeiteten Materialien und die zulässigen Durchbiegungen, übergeordnet abgestimmt auf die max. zulässige Durchbiegung nicht überschritten werden. Ein Nachweis ist auf Verlangen zu erbringen.

Rohbauverformungen

Die Fassadenanschlüsse zum Rohbau sind teilweise gleitfähig auszuführen, d. h. in der Regel untere Anschlusspunkte als Fixpunkte, obere Anschlusspunkte als Gleitpunkte/gleitende Anschlüsse. Alle Verformungen müssen aufgenommen werden.

Fertigungsabmessungen / Aufmaß / Toleranzen

Der AN hat so früh wie möglich die erforderlichen Messungen und Bauabschnürungen zu erbringen. Abweichungen von den Planvorgaben sind unverzüglich der Bauleitung mitzuteilen. Pro Geschoss und Bauteil steht bauseits eine Höhenangabe (Meterriss) zur Verfügung.

Zulässige Toleranzen Fassade

Entgegen der  DIN 18202 werden für die Montagetoleranzen nachstehende Toleranzen festgelegt. Maximale Abweichungen horizontal und vertikal von der theoretischen Lage:
- bis Elementlänge 3.000 mm 1,5 mm/m, jedoch max. 3 mm
- bei größeren Elementlängen (Fensterbänder u. größeren Fassaden, usw.) 1,5 mm/m, jedoch max. 5mm

## VORBEMERKUNGEN UNTERKONTRUKTION
VORBEMERKUNGEN UNTERKONSTRUKTION

Die Ausschreibung umfasst die Lieferung und Montage einer Unterkonstruktion für eine vorgehängte hinterlüftete Fassadenbekleidung (VHF).
Alle Angaben zur Bemessung der Unterkonstruktion einschließlich der Verankerung am Untergrund sind Richtwerte; die Standsicherheit der Außenwandbekleidung muss nachgewiesen werden.

In die Einheitspreise einzukalkulieren sind sämtliche Nebenarbeiten wie:
- das örtliche Aufmaß
- Materialbestellung / Lieferzeiten
- Materiallieferung
- das Abladen des Materials, Transportieren zur Verwendungsstelle und das sorgfältige Lagern
- Stellung sämtlicher für das Verlegen und Zuschneiden erforderlichen Geräte
- Reinigung der Fassade vor dem Abrüsten
- Säubern der Baustelle

Übersicht der Vertragsbestandteile, DIN-Vorschriften, Bestimmungen und Richtlinien in der jeweils gültigen Fassung, insbesondere:
- örtliche Baubestimmungen/Landesbauordnung,
- die Verdingungsordnung für Bauleistungen (VOB - Teile A, B und C) unter besonderer Berücksichtigung der ATV DIN 18351 Fassadenarbeiten und DIN 18516 - 1 Außenwandbekleidungen, hinterlüftet
- Energieeinsparverordnung - EnEV -
- die Unfallverhütungsvorschriften der Berufsgenossenschaft
- Planungsunterlagen, Baubeschreibung und Leistungsverzeichnis
- die Montagerichtlinien der Bekleidungshersteller
- Standsicherheitsnachweis
- die Montageanleitung der Hersteller von Unterkonstruktionen und Zubehörmaterial
* Berührte DIN-Normen:
DIN 18516 Außenwandbekleidungen, hinterlüftet
DIN EN 1991-1-1, Eurocode 1: Einwirkungen auf Tragwerke - Teil 1-1: Allgemeine Einwirkungen auf Tragwerke - Wichten, Eigengewicht und Nutzlasten im Hochbau
DIN EN 1991-1-4, Eurocode 1: Einwirkungen auf Tragwerke - Teil 1-4: Allgemeine Einwirkungen - Windlasten
DIN EN 1991-1-4/NA: Nationaler Anhang - National festgelegte Parameter - Eurocode 1: Einwirkungen auf Tragwerke - Teil 1-4: Allgemeine Einwirkungen - Windlasten
DIN EN 13501 Klassifizierung von Bauprodukten und Bauarten zu ihrem Brandverhalten
DIN 4102 Brandverhalten von Baustoffen und Bauteilen
DIN 4108 Wärmeschutz im Hochbau
DIN 4109 Schallschutz im Hochbau
DIN 4420 Arbeits- und Schutzgerüste
DIN EN 13162 Werkmäßig hergestellte Produkte aus Mineralwolle (MW)
DIN 18202 Toleranzen im Hochbau
DIN 18338 Dachabdichtungs- und Dachabdeckungsarbeiten Bei Aluminium-Unterkonstruktion:
DIN EN 755-2 Strangpressprofile aus Aluminium
DIN EN 1999-1-1 Eurocode 9 Aluminiumkonstruktionen unter vorwiegend ruhender Belastung
* Bei Holz-Unterkonstruktion:
DIN 4074 Nadelschnittholz
DIN 1052 Holzbauwerke, Berechnung und Ausführung
DIN 68365 Bauholz für Zimmerarbeiten, Gütebedingungen
DIN 68800 Holzschutz im Hochbau

Die Angebotspreise verstehen sich für Lieferung und Montage, einschließlich aller erforderlichen Zubehörteile.
Besondere Sorgfalt ist auf die Ausbildung aller Fugen, Platten an- bzw. Plattenabschlüsse und Gebäudeecken zu legen.
Der Bieter verpflichtet sich, gemeinsam mit der Bauleitung alle Termine und Konstruktionsdetails vorzuplanen.
Die aufgeführen Mengen sind vom Unternehmer verbindlich zu prüfen.
Die Kosten für die statischen Berechnungen sind, wenn nicht anders angegeben, in die Preise mit einzukalkulieren
Die Kosten für Gerüstarbeiten sind gesondert zu kalkulieren. Die Reihenfolge der einzurüstenden Flächen, sowie der Standzeiten sind mit der örtlichen Bauleitung abzuklären

## LEISTUNGSBESCHREIBUNG (LB) - BAUSTELLENEINRICHTUNG
LEISTUNGSBESCHREIBUNG (LB) - BAUSTELLENEINRICHTUNG

Baustelleneinrichtung und Montagehilfsmittel, für sämtliche zur Erfüllung im Leistungsverzeichnis beschriebenen Arbeiten einschl. vorhalten, unterhalten und betreiben, etc. über die gesamte Vertragslaufzeit, sowie nach Fertigstellung aller Leistungen ordnungsgemäß räumen.

Insbesondere inkl.:
1. Allen erforderlichen Förderanlagen, Werkzeuge/Hebewerkzeuge, Kräne, Geräte, Magazine,
  Werkstätten, Bürocontainer, Transportfahrzeuge, Gerätschaften, Maschinen, usw. einschließlich der hierfür erforderlichen Betriebsstoffe.
2. Die Gerüstbauarbeiten die nicht in den Nebenleistungen enthalten sind, werden im LV Gerüstbauarbeiten ausgeschrieben
3. Aufmaßarbeiten Vorarbeiten (Rohbau, Fassade...)
4. Büro- und Materialkosten, Aufenthalts-, Lagerräume/ Bereitstellung von Lagermöglichkeiten, Müllcontainer
  des AN, anfallender Bauschutt ist vorschriftsmäßig wöchentlich und auf Rechnung des AN zu entsorgen
5. Materialvorhaltekosten, Schutzmaßnahmen für Personal sowie angeliefertes Material
6. Lohn- und Personalkosten
7. Fassadengrundreinigung (grobe Verschmutzungen Profile/Keramik/Anschlussbleche; Aufkleber nach Abnahme)
  Fassadenschutzfolienabklebungen auf Profilen bis zur baus. Fassadenendreinigung
8. Einholen von Genehmigungen für, z. B. Anmietung öffentlicher Flächen (z. B. Gerüststellung, temporäre
  Kranstandorte,...)

Die Abstimmung mit der Bauleitung hat frühzeitig zu erfolgen.

Kosten für die Einrichtung und den Unterhalt der Baustelleneinrichtung während der Montage-Ausführung.
In den EP der LV-Position ist eine Vorhaltung für 4 Wochen bereits einzukalkulieren.

Krannutzung
Alle Montage- und Fördermittel sind Sache des AN und einzukalkulieren.

## VE_08 FASSADENARBEITEN - VORGEHÄNGTE HINTERLÜFTETE KERAMIKFA
Datum: 24.06.2026
EP-Anteile: Material; Lohn

### 1 VORBEREITENDE ARBEITEN / ALLGEMEINE ARBEITEN

#### 1.1 ALLGEMEINE ARBEITEN

##### 1.1.1 BAUSTELLENEINRICHTUNG

**1.1.1.10 Baustelleneinrichtung**
*** Pauschalposition
Baustelleneinrichtung pauschal gemäß Leistungsbeschreibung Baustelleneinrichtung.
Menge: 1,000 psch
Kostengruppe DIN 276 2018-12: 391

**1.1.1.20 Baustelleneinrichtung vorhalten**
Vorhalten der Baustelleneinrichtung für die Ausführungszeit.
Menge: 8,000 Wo
Kostengruppe DIN 276 2018-12: 391

**1.1.1.30 Räumen der Baustelle**
*** Pauschalposition
Räumen der Baustelleneinrichtung des AN samt Entsorgung nach mehrheitlicher Durchführung seiner Leistung in Abstimmung mit der Bauleitung.

Der Zeitpunkt für die Räumung wird von der Bauleitung bekannt
gegeben.
Menge: 1,000 psch
Kostengruppe DIN 276 2018-12: 391

##### 1.1.2 VORBEREITENDE ARBEITEN / NACHWEISE

**1.1.2.10 Statik – Unterkonstruktion**
*** Pauschalposition
Erstellung eines prüffähigen statischen Nachweises einschließlich der Ermittlung der Dübel-Bemessungswerte entsprechend der bauaufsichtlichen Zulassung.
Menge: 1,000 psch
Kostengruppe DIN 276 2018-12: 339

**1.1.2.20 Statik – Fassadenbekleidung**
*** Pauschalposition
Erstellung eines prüffähigen statischen Nachweises der Fassadenbekleidung entsprechend der bauaufsichtlichen Zulassung.
Menge: 1,000 psch
Kostengruppe DIN 276 2018-12: 339

**1.1.2.30 Bauphysikalische Bearbeitung, Nachweise**
*** Pauschalposition
Bauphysikalische Bearbeitung und Berechnung aller nachfolgend im LV beschriebenen Vorgehängten Hinterlüfteten Keramik-Fassade
Diese Bearbeitung umfasst für alle Elemente:

- rechnerische Nachweis der Einhaltung der Wärmedämmwerte
- Nachweis der Wärmebrückenfreiheit bzw. rechnerische Berücksichtigung

Wandflächen Kermaikfassade Anbau:
zu erreichender U-Wert Außenwand: max. 0,24 W/(m²K)

Wandflächen Bestandsbau Nord- und Südseite:
zu erreichender U-Wert Außenwand: max. 0,24 W/(m²K)

Wandflächen Bestandsbau Ost- und Westseite:
zu erreichender U-Wert Außenwand: max. 0,21 W/(m²K)

Die Nachweise und die Bearbeitung sind digital (.pdf-Format) an die OÜ auszuhändigen.
Menge: 1,000 psch
Kostengruppe DIN 276 2018-12: 334

**1.1.2.40 Erstellung von Werk- und Montagepläne**
*** Pauschalposition
Erstellung von Werk- und Montageplänen einschließlich der erforderlichen Raster-, Montage- und Dübelsetzplänen sowie Detailzeichnungen für die verschiedenen Anschlusssituationen.

Basierend auf diesen Angaben und in Verbindung mit den Werk- und
Detailplänen der Architekten hat der AG eine komplette technische Bearbeitung mit Berechnungen und Montage-, Werkstatt- und Detailpläne zur erstellen. Diese Bearbeitung umfasst für alle Elemente:

- Elementkonstruktionen
- Übergänge, Auflager, Anschlussdetails
- Befestigungen, Verbindungsmittel
- Montagestöße

Die  Werkstattplanungen sind als .pdf und als CAD-Datei (Format .dwg oder .dxf) erforderlich und an die OÜ auszuhändigen.
Menge: 1,000 psch
Kostengruppe DIN 276 2018-12: 334

**1.1.2.50 Auszugsversuche am bauseitigen Untergrund**
Ermittlung und Dokumentation von Auszugswerten der bauaufsichtlich zugelassenen Verankerungsmittel am bauseitigen Untergrund nach ETAG 029 bzw. nach EAD 330076-00-0604 als Grundlage für die Erstellung des statischen Nachweises.
Menge: 10,000 St
Kostengruppe DIN 276 2018-12: 339

**1.1.2.60 Untergrund reinigen WDVS besch Hochdruckwasserstrahlen B 60-65cm**
Reinigen des Untergrundes aus beschichtetem WDVS, von grober Verschmutzung, durch Hochdruckwasserstrahlen, Breite über 60 bis 65 cm, aufgenommene Stoffe entsorgen
Menge: 50,000 m
Kostengruppe DIN 276 2018-12: 397

**1.1.2.70 Anfertigung Dokumentationsunterlagen**
Anfertigung Dokumentationsunterlagen

Herstellung von Bestandsunterlagen zur Dokumentation,
je 2-fach auf CD-ROM und in Papierform. Alle Dateien
der Bestandsunterlagen des Gewerks im Format "pdf', alle
Bestandszeichnungen, CAD-Dateien im Format "dwg" und
"pdf'. Anfertigung 3-fach in beschriftete und
nummerierte Ordner, dort je 1-fach abgeheftet.
Bestandspläne sind mit Lochverstärkern zu versehen,
Hauptgliederungspunkte werden mit Trennblättern
unterteilt. Die Ordner erhalten ein einheitliches
Rückenschild mit vereinheitlichten Bezeichnungen und
Sortierung.

Beispielhafte Gliederung:
0. Inhaltsverzeichnis
1. Bedienungsanleitung
2. Funktionsbeschreibung
3. Betriebs- und Wartungsanleitung
4. Wartungscheckliste
6. Funktionsprüfprotokolle
7. Meßprotokolie
8. Herstellerlisten
9. Produktunterlagen

Es gilt die Dokumentationsrichtlinie des Auftraggebers.
Menge: 1,000 St
Kostengruppe DIN 276 2018-12: 349

**1.1.2.80 Nachweisführung und Dokumentation Rohstoffen, Recycling und rezyklierbarer Konstruktion**
*** Pauschalposition
Nachweisführung und Dokumentation

Dokumentation Verwendung Bauprodukte aus Sekundärrohstoffen  (RC-Baustoffe) :
• Auflistung aller verwendeten RC-Materialien
• Vorlage Herstellerbescheinigung mit Angaben zum Recyclinganteil

s. dazu Anlage Merkblatt Bauweise, Baustoffe und Konstruktion des Kommunalen Immobilienservice der Stadt Potsdam (KIS)
Menge: 1,000 psch
Kostengruppe DIN 276 2018-12: 349

**1.1.2.90 Nachweisführung und Dokumentation schadstofffreie Materialwahl**
*** Pauschalposition
Nachweisführung und Dokumentation, der Einhaltung der schadstofffreien Materialwahl

Folgender Nachweis ist zu erbringen:  Alle verwendeten Materialien haben die Anforderungen an schadstofffreie Materialwahl gemäß den Anforderungen des Bewertungssystems Nachhaltiges Bauen BNB Qualitätsniveau  2 und 5 gem. BNB_BN/UN 1.1.6 (Anlage 1 und 2). Die entsprechende Tabelle liegt diesem Leistungsverzeichnis bei.

Der BNB-Nachweis gilt als erbracht, wenn aus dem vorgelegten Dokument eindeutig und prüfbar hervorgeht, dass die jeweilige Anforderung erfüllt ist.
Menge: 1,000 psch
Kostengruppe DIN 276 2018-12: 349

##### 1.1.3 ABBRUCHARBEITEN

**1.1.3.10 Abbruch WDVS-Streifen**
Abbruch WDVS-Streifen, d=ca. 80mm, b=ca.100mm auf Wände aus Betonfertigteilen, inkl. Egalisierung Mörtelkleber, als Vorleistung für Montage Abdichtungsstreifen der Pfosten-Riegel-Fassade und Türen- und Fensterelemente,
aufgenommene Stoffe zur Entsorgung sortieren, sammeln, im Behälter des AN lagern, Behältergröße nach Wahl des AN, auf der Baustelle bereitstellen, Mengenermittlung nach Aufmaß.
Menge: 80,000 m
Kostengruppe DIN 276 2018-12: 394

##### 1.1.4 MUSTERFASSADE/MUSTER

**1.1.4.10 Muster Fassade / MockUp**
*** Pauschalposition
Herstellen von einem Stück Musterfassade gemäß der Folgepopsitionen, inkl. Unterkonstruktion und Bekleidung. Das MockUp, Größe ca. 1x2m, zur Bemusterung der endgültigen Aufteilung der Keramikplatten, inkl. Rückbau und Entsorgung
Menge: 1,000 psch
Kostengruppe DIN 276 2018-12: 334

### 2 VORGEHÄNGTE HINTERLÜFTETE KERAMIKFASSADE

#### 2.1 UNTERKONSTRUKTION UND WÄRMEDÄMMUNG

*Hinweis: Hinweistext*
Folgeposition beschreibt die notwendigen Arbeiten zur Herstellung der Unterkonstruktion der vorgehängten hinterlüfteten Fassade auf vorhandenem ca. 8-10cm starkem Wäremdämmbverbundsystem. Die mit WDVS gedämmte Fassade bleibt erhalten. Es sind wärmebrückenfreie Wandhalter zu verwenden, die die geplante Unterkonstruktion der Folgeposition durch die vorhandene Fassade hindurch im Baugrund verankern.

##### 2.1.1 UNTERKONSTRUKTION HAUPTGEBBÄUDE

**2.1.1.10 Unterkonstruktion mit wärmebrückenfreien Wandhaltern**
Unterkonstruktion aus Grund- und Tragprofilen mit stabförmigen Wandhaltern, für vorgehängte hinterlüftete Fassade nach DIN 18516-1 für kleinformatige Keramikplatten, mit Verbindungsmitteln aus Edelstahl A4 mit allgemein bauaufsichtlichem Prüfzeugnis, gemäß Statik liefern und fachgerecht montieren.
Verbindungen geschraubt, justierbar, zwängungsfrei, den Formaten und der Befestigungsart der Bekleidungselemente entsprechend mit wärmebrückenfreiem Wandhalter an Außenwand befestigen.
Die Verbindung zwischen Wandhaltern und Aluminiumprofilen ist als Fest- und Gleitpunkt auszubilden. Diese sind flucht- und lotrecht am Untergrund einzumessen und auszurichten. Sichtbar bleibende Oberflächen der Unterkonstruktion für Außenanwendung geeignet, im Farbton schwarz, farbig behandeln.
Ausrichten der Unterkonstruktion auf der vorhandenen Wandoberfläche entsprechend Genauigkeitsanforderung an die Ebenheit der Bekleidungsfläche mit Grenzwerten für die Ebenheitsabweichungen. Bei erhöhten Anforderungen DIN 18202 2013-04 Tabelle 3 Zeile 7. Ausführung.
Der Abstand von Vorderkante Unterkonstruktion bis zur vorhandenen Wandoberfläche (Rohbau) beträgt ca. 240 mm. Die Fassadenhöhe beträgt bis ca. 4,85 m.
Kalkulationsgrundlage für die Unterkonstruktion ist der anliegende Verlegeplan.

Die Aluminium-Unterkonstruktion für eine Befestigung, der nachfolgend beschriebenen Fassadenbekleidung mit keramischen Fassadenplatten der Folgeposition (kleinformatige Bekleidungselemente aus Keramikplatten, unterschiedlicher Größen
Länge größtes Einzelelement ca.'1200' mm, Breite Einzelelement ca.'500' mm, mit Klammern oder Systemschienen, liefern und fachgerecht nach statischen Angaben montieren. Klammern bzw. Befestigungsschienen sind Bestanteil der Bekleidung und in den entsprechenden Positionen mit zu berücksichtigen.

Spezifikation des Verankerungsgrunds
Verankerung der Unterkonstruktion in Leichtbeton, nicht gefügedicht (haufwerksporig), mit WDVS, d= insgesamt ca. 90 mm, Oberflächenabweichung des Verankerungsgrundes bis 40 mm,
Material: Leichtbeton B80
Wanddicke: 310mm

Spezifikation des Wandhalters:
Wandhalter als im Verankerungsgrund mit Verbundmörtel befestigter, eingespannter, wärmebrückenfreier Glasfaserstab, ohne seitliche Abstrebungen. Stab aus korrosionsfreiem Glasfaserverbundwerkstoff, mit einseitiger Edelstahlschraube mit metrischem Gewinde und Flügeladapter aus Aluminium. Achtung: Auf den Wandflächen ist ein WDVS d=90mm vorhanden und bleibt erhalten. Die Verdübelung im Betonuntergrund erfolgt durch dieses WDVS hindurch.

Durchmesser: ca.20mm
Länge: ca.320 mm
Bedarf: ca. 9 Stk Wandhalter/m²
Die Befestigung erfolgt mit bauaufsichtlich zugelassenen Verbundmörteln, z. B. EJOT Multifix USF, o. glw., ggf. mit Metallsiebhülsen.

Hersteller / Fabrikat Unterkonstruktion: Systea
Typ: ALWI-V-B / Systea EH
oder gleichwertig,

Hersteller und Typ '....................................................' vom Bieter einzutragen,

Hersteller und Typ Wandhalter: Schöck Isolink® Typ F
oder gleichwertig,

Hersteller und Typ '....................................................' vom Bieter einzutragen,
Menge: 276,000 m²
Kostengruppe DIN 276 2018-12: 335

**2.1.1.20 Unterer Abschluss UK Alu Keramikpl.**
STLB-Bau 2026-04 038
Unterer Abschluss in der Unterkonstruktion aus Aluminium, für Bekleidung mit Keramikplatten.
Menge: 108,400 m
Kostengruppe DIN 276 2018-12: 335

**2.1.1.30 Oberer Abschluss UK Alu Keramikpl.**
STLB-Bau 2026-04 038
Oberer Abschluss in der Unterkonstruktion aus Aluminium, für Bekleidung mit Keramikplatten.
Menge: 108,400 m
Kostengruppe DIN 276 2018-12: 335

**2.1.1.40 Wärmedämmung hinterlüft.Fassade WF 0,040W/(mK) einlagig D 80mm WAB**
STLB-Bau 2026-04 038
Wärmedämmung für vorgehängte hinterlüftete Außenwandbekleidung an Außenwand, aus Holzfasern WF DIN EN 13171, Bemessungswert der Wärmeleitfähigkeit max. 0,040 W/(mK), Nennwert der Wärmeleitfähigkeit max. 0,038 W/(mK), Brandverhaltensklasse DIN EN 13501-1 E (normalentflammbar), einlagig, Dicke 80 mm, als Platten, Anwendungsgebiet DIN 4108-10 WAB, Befestigung mechanisch mit Dämmstoffhaltern, Befestigungsuntergrund Leichtbeton, gefügedicht.
Menge: 103,000 m2
Kostengruppe DIN 276 2018-12: 335

**2.1.1.50 Wärmedämmung hinterlüft.Fassade WF 0,040W/(mK) einlagig D 100mm WAB**
STLB-Bau 2026-04 038
Wärmedämmung für vorgehängte hinterlüftete Außenwandbekleidung an Außenwand, aus Holzfasern WF DIN EN 13171, Bemessungswert der Wärmeleitfähigkeit max. 0,040 W/(mK), Nennwert der Wärmeleitfähigkeit max. 0,038 W/(mK), Brandverhaltensklasse DIN EN 13501-1 E (normalentflammbar), einlagig, Dicke 100 mm, als Platten, Anwendungsgebiet DIN 4108-10 WAB, Befestigung mechanisch mit Dämmstoffhaltern, Befestigungsuntergrund Leichtbeton, gefügedicht.
Menge: 168,000 m2
Kostengruppe DIN 276 2018-12: 335

##### 2.1.2 UNTERKONSTRUKTION ANBAU

**2.1.2.10 Unterkonstruktion Keramikplatten mit Edelstahlhaltern (Passivhauszertifiziert)**
Unterkonstruktion aus vertikalen Grund- und horizontalen Tragprofilen und bauaufsichtlich zugelassenen Edelstahl-Wandhaltern, für vorgehängte hinterlüftete Fassade nach DIN 18516-1 für kleinformatige Keramikplatten, mit Verbindungsmitteln aus Edelstahl A4 mit allgemein bauaufsichtlichem Prüfzeugnis, gemäß Statik liefern und fachgerecht montieren.

Verbindungen geschraubt, justierbar, zwängungsfrei, den Formaten und der Befestigungsart der Bekleidungselemente entsprechend mit wärmebrückenfreiem Wandhalter an Außenwand befestigen.
Die Verbindung zwischen Wandhaltern und Aluminiumprofilen ist als Fest- und Gleitpunkt auszubilden. Diese sind flucht- und lotrecht am Untergrund einzumessen und auszurichten. Sichtbar bleibende Oberflächen der Unterkonstruktion für Außenanwendung geeignet, im Farbton schwarz, farbig behandeln.
Ausrichten der Unterkonstruktion auf der vorhandenen Wandoberfläche entsprechend Genauigkeitsanforderung an die Ebenheit der Bekleidungsfläche mit Grenzwerten für die Ebenheitsabweichungen. Bei erhöhten Anforderungen DIN 18202 2013-04 Tabelle 3 Zeile 7. Ausführung.
Der Abstand von Vorderkante Unterkonstruktion bis zur vorhandenen Wandoberfläche (Rohbau) beträgt ca. 220 mm. Die Fassadenhöhe beträgt bis ca. 3,50 m.
Kalkulationsgrundlage für die Unterkonstruktion ist der anliegende Verlegeplan.

Die Aluminium-Unterkonstruktion für eine Befestigung, der nachfolgend beschriebenen Fassadenbekleidung mit keramischen Fassadenplatten der Folgeposition (kleinformatige Bekleidungselemente aus Keramikplatten, unterschiedlicher Größen
Länge größtes Einzelelement ca.'1200' mm, Breite Einzelelement ca.'500' mm, mit Klammern oder Systemschienen, liefern und fachgerecht nach statischen Angaben montieren. Klammern bzw. Befestigungsschienen sind Bestanteil der Bekleidung und in den entsprechenden Positionen mit zu berücksichtigen.
Verbindungsmittel (Blindniete oder Edelstahl- Bohrschrauben) mit Allgem. bauaufsichtl. Prüfzeugnis verwenden.
Der Abstand von Vorderkante Wand bis Vorderkante Unterkonstruktion beträgt ca. 220 mm.
Beim Ausrichten der Unterkonstruktion auf der vorhandenen Außenwand müssen Rohbautoleranzen bis zu 20 mm ohne Mehrpreis ausgeglichen werden. Verankern und ausrichten der Unterkonstruktion auf der Wandoberfläche entsprechend Genauigkeitsanforderung an die Ebenheit der Bekleidungsfläche, mit Grenzwerten für Ebenheitsabweichungen mit erhöhten Anforderungen DIN 18202 Ausgabe 2019-07 Tabelle 3 Zeile 7.

Es dürfen nur Edelstahlwandhalter mit einer Allgemeinen Bauartengenehmigung verwendet werden.

Verankerung der Unterkonstruktion in vorhandenen Baugrund aus 'Brettsperrholz d=160mm'
mit allgemein bauaufsichtlich zugelassenen Befestigungsmitteln

Hersteller / Fabrikat: Systea
oder gleichwertig,

Hersteller und Typ '....................................................' vom Bieter einzutragen,
Menge: 23,000 m²
Kostengruppe DIN 276 2018-12: 335

**2.1.2.20 Unterer Abschluss UK Alu Keramikpl.**
STLB-Bau 2026-04 038
Unterer Abschluss in der Unterkonstruktion aus Aluminium, für Bekleidung mit Keramikplatten.
Menge: 19,000 m
Kostengruppe DIN 276 2018-12: 335

**2.1.2.30 Oberer Abschluss UK Alu Keramikpl.**
STLB-Bau 2026-04 038
Oberer Abschluss in der Unterkonstruktion aus Aluminium, für Bekleidung mit Keramikplatten.
Menge: 19,000 m
Kostengruppe DIN 276 2018-12: 335

**2.1.2.40 Wärmedämmung hinterlüft.Fassade WF 0,040W/(mK) einlagig D 140mm WAB**
STLB-Bau 2026-04 038
Wärmedämmung für vorgehängte hinterlüftete Außenwandbekleidung an Außenwand, aus Holzfasern WF DIN EN 13171, Bemessungswert der Wärmeleitfähigkeit max. 0,040 W/(mK), Nennwert der Wärmeleitfähigkeit max. 0,038 W/(mK), Brandverhaltensklasse DIN EN 13501-1 E (normalentflammbar), einlagig, Dicke 140 mm, als Platten, Anwendungsgebiet DIN 4108-10 WAB, Befestigung mechanisch mit Dämmstoffhaltern, Befestigungsuntergrund Leichtbeton, gefügedicht.
Menge: 22,600 m2
Kostengruppe DIN 276 2018-12: 335

##### 2.1.3 UNTERKONSTRUKTION SONSTIGES

#### 2.2 KERAMIKBEKLEIDUNG

##### 2.2.1 KERAMIKBEKLEIDUNG HAUPTGEBBÄUDE

**2.2.1.10 VHF Keramikpl. stranggepresst AIIa, AIIb Außenwand B 500 mm L 1200 mm D 25 mm**
Vorgehängte hinterlüftete Außenwandbekleidung DIN 18516-1, Stranggepresste keramische Platten, Präzision, DIN EN 14411, Gruppe AIIa, Stranggepresste keramische Platten, Präzision, DIN EN 14411. Gruppe AIIb, an Außenwand, Dicke: ca. 25 mm, Gewicht: ca. 32 kg/m² Ausführung vertikal,
Breite Einzelelement '500' mm,

Länge Einzelelement '1200' mm,

Brandverhaltensklasse DIN EN 13501-1 A2 -s1, d0 (nichtbrennbar), Oberfläche glasiert, strukturiert, mit Grenzwerten für Ebenheitsabweichungen mit erhöhten Anforderungen DIN 18202 Ausgabe 2019-07 Tabelle 3 Zeile 7, für Außenanwendung,
Hersteller und Typ 'KeraTwin, Fassadenplatte "Canyon", Kreideweiß, matt glasiert' oder gleichwertig,

Hersteller und Typ '....................................................' vom Bieter einzutragen,

auf vorh. Unterkonstruktion aus Aluminium, verdeckt mechanisch befestigen, Verlegung im Fugenschnitt, Fugen offen, Breite 8 mm.
Menge: 157,000 m2
Kostengruppe DIN 276 2018-12: 335

**2.2.1.20 VHF Keramikpl. stranggepresst AIIa, AIIb Außenwand B 500 mm L 630 mm D 25 mm**
Vorgehängte hinterlüftete Außenwandbekleidung DIN 18516-1, Stranggepresste keramische Platten, Präzision, DIN EN 14411, Gruppe AIIa, Stranggepresste keramische Platten, Präzision, DIN EN 14411. Gruppe AIIb, an Außenwand, Dicke: ca. 25 mm, Gewicht: ca. 32 kg/m² Ausführung vertikal,
Breite Einzelelement '500' mm,

Länge Einzelelement '630' mm,

Brandverhaltensklasse DIN EN 13501-1 A2 -s1, d0 (nichtbrennbar), Oberfläche glasiert, strukturiert, mit Grenzwerten für Ebenheitsabweichungen mit erhöhten Anforderungen DIN 18202 Ausgabe 2019-07 Tabelle 3 Zeile 7, für Außenanwendung,
Hersteller und Typ 'KeraTwin, Fassadenplatte "Canyon", Kreideweiß, matt glasiert' oder gleichwertig,

Hersteller und Typ '....................................................' vom Bieter einzutragen,

auf vorh. Unterkonstruktion aus Aluminium, verdeckt mechanisch befestigen, Verlegung im Fugenschnitt, Fugen offen, Breite 8 mm.
Menge: 34,000 m2
Kostengruppe DIN 276 2018-12: 335

**2.2.1.30 VHF Keramikpl. stranggepresst AIIa, AIIb Außenwand B 500 mm L 530 mm D 25 mm**
Vorgehängte hinterlüftete Außenwandbekleidung DIN 18516-1, Stranggepresste keramische Platten, Präzision, DIN EN 14411, Gruppe AIIa, Stranggepresste keramische Platten, Präzision, DIN EN 14411. Gruppe AIIb, an Außenwand, Dicke: ca. 25 mm, Gewicht: ca. 32 kg/m² Ausführung vertikal,
Breite Einzelelement '500' mm,

Länge Einzelelement '530' mm,

Brandverhaltensklasse DIN EN 13501-1 A2 -s1, d0 (nichtbrennbar), Oberfläche glasiert, strukturiert, mit Grenzwerten für Ebenheitsabweichungen mit erhöhten Anforderungen DIN 18202 Ausgabe 2019-07 Tabelle 3 Zeile 7, für Außenanwendung,
Hersteller und Typ 'KeraTwin, Fassadenplatte "Canyon", Kreideweiß, matt glasiert'
oder gleichwertig,
Hersteller und Typ '....................................................' vom Bieter einzutragen,

auf vorh. Unterkonstruktion aus Aluminium, verdeckt mechanisch befestigen, Verlegung im Fugenschnitt, Fugen offen, Breite 8 mm.
Menge: 28,000 m2
Kostengruppe DIN 276 2018-12: 335

**2.2.1.40 VHF Keramikpl. stranggepresst AIIa, AIIb Außenwand B 500 mm L 500 mm D 25 mm**
Vorgehängte hinterlüftete Außenwandbekleidung DIN 18516-1, Stranggepresste keramische Platten, Präzision, DIN EN 14411, Gruppe AIIa, Stranggepresste keramische Platten, Präzision, DIN EN 14411. Gruppe AIIb, an Außenwand, Dicke: ca. 25 mm, Gewicht: ca. 32 kg/m² Ausführung vertikal,
Breite Einzelelement '500' mm,

Länge Einzelelement '500' mm,

Brandverhaltensklasse DIN EN 13501-1 A2 -s1, d0 (nichtbrennbar), Oberfläche glasiert, strukturiert, mit Grenzwerten für Ebenheitsabweichungen mit erhöhten Anforderungen DIN 18202 Ausgabe 2019-07 Tabelle 3 Zeile 7, für Außenanwendung,
Hersteller und Typ 'KeraTwin, Fassadenplatte "Canyon", Kreideweiß, matt glasiert' oder gleichwertig,

Hersteller und Typ '....................................................' vom Bieter einzutragen,

auf vorh. Unterkonstruktion aus Aluminium, verdeckt mechanisch befestigen, Verlegung im Fugenschnitt, Fugen offen, Breite 8 mm.
Menge: 66,000 m2
Kostengruppe DIN 276 2018-12: 335

**2.2.1.50 Außenecke**
Außenecke, mit Plattenstumpfstoß, hinterlegtes Eckfugenprofil, Aluminium, eloxiert, Farbton C32,hell

Kreuzprofil gemäß folgender Beispieldarstellung:
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Menge: 38,400 m
Kostengruppe DIN 276 2018-12: 335

**2.2.1.60 Innenecke**
STLB-Bau 2026-04 038
Innenecke, mit Plattenstumpfstoß, hinterlegtes Eckfugenprofil.
Menge: 21,000 m
Kostengruppe DIN 276 2018-12: 335

**2.2.1.70 Anschluss Attika Lüftungsprofil Aluminium B 30-40mm**
STLB-Bau 2026-04 038
Anschluss an Attika, mit Lüftungsprofil, Lüftungsprofil aus Aluminium, Breite Lüftungsprofil über 30 bis 40 mm, Lüftungsquerschnitt mind. 50 cm2/m DIN 18516-1.
Menge: 27,150 m
Kostengruppe DIN 276 2018-12: 335

**2.2.1.80 Anschluss Fenster offene Fuge**
STLB-Bau 2026-04 038
Anschluss an Fenster, als offene Fuge.
Menge: 115,580 m
Kostengruppe DIN 276 2018-12: 335

**2.2.1.90 Anschluss Fensterbank offene Fuge**
STLB-Bau 2026-04 038
Anschluss an Fensterbank, als offene Fuge.
Menge: 73,550 m
Kostengruppe DIN 276 2018-12: 335

**2.2.1.100 Ausklinkung Keramikpl. D 25 mm U-förmig L 0,5-1m B 0,5-1m**
STLB-Bau 2026-04 038
Ausklinkung in Außenwandbekleidung aus Keramikplatten,
Dicke '25' mm,
U-förmig, Länge über 0,5 bis 1 m, Breite über 0,5 bis 1 m.
Menge: 20,000 St
Kostengruppe DIN 276 2018-12: 335

**2.2.1.110 Trennschnitt Keramikpl. D 25 mm gerade**
STLB-Bau 2026-04 038
Trennschnitt in Außenwandbekleidung aus Keramikplatten,
Dicke '25' mm,
gerade.
Menge: 81,000 m
Kostengruppe DIN 276 2018-12: 335

**2.2.1.120 Trennschnitt Keramikpl. D 25 mm gerade**
STLB-Bau 2026-04 038
Trennschnitt in Außenwandbekleidung aus Keramikplatten,
Dicke '25' mm,
gerade, Schnittwinkel nicht rechtwinklig.
Menge: 25,000 m
Kostengruppe DIN 276 2018-12: 335

##### 2.2.2 KERAMIKBEKLEIDUNG ANBAU

**2.2.2.10 VHF Keramikpl. stranggepresst AIIa, AIIb Außenwand B 500 mm L 1200 mm D 25 mm**
Vorgehängte hinterlüftete Außenwandbekleidung DIN 18516-1, Stranggepresste keramische Platten, Präzision, DIN EN 14411, Gruppe AIIa, Stranggepresste keramische Platten, Präzision, DIN EN 14411. Gruppe AIIb, an Außenwand, Dicke: ca. 25 mm, Gewicht: ca. 32 kg/m² Ausführung vertikal,
Breite Einzelelement '500' mm,

Länge Einzelelement '1200' mm,

Brandverhaltensklasse DIN EN 13501-1 A2 -s1, d0 (nichtbrennbar), Oberfläche glasiert, strukturiert, mit Grenzwerten für Ebenheitsabweichungen mit erhöhten Anforderungen DIN 18202 Ausgabe 2019-07 Tabelle 3 Zeile 7, für Außenanwendung,
Hersteller und Typ 'KeraTwin, Fassadenplatte "Canyon", Kreideweiß, matt glasiert' oder gleichwertig,

Hersteller und Typ '....................................................' vom Bieter einzutragen,

auf vorh. Unterkonstruktion aus Aluminium, verdeckt mechanisch befestigen, Verlegung im Fugenschnitt, Fugen offen, Breite 8 mm.
Menge: 22,600 m2
Kostengruppe DIN 276 2018-12: 335

**2.2.2.20 VHF Keramikpl. stranggepresst AIIa, AIIb Außenwand B 500 mm L 500 mm D 25 mm**
Vorgehängte hinterlüftete Außenwandbekleidung DIN 18516-1, Stranggepresste keramische Platten, Präzision, DIN EN 14411, Gruppe AIIa, Stranggepresste keramische Platten, Präzision, DIN EN 14411. Gruppe AIIb, an Außenwand, Dicke: ca. 25 mm, Gewicht: ca. 32 kg/m² Ausführung vertikal,
Breite Einzelelement '500' mm,

Länge Einzelelement '500' mm,

Brandverhaltensklasse DIN EN 13501-1 A2 -s1, d0 (nichtbrennbar), Oberfläche glasiert, strukturiert, mit Grenzwerten für Ebenheitsabweichungen mit erhöhten Anforderungen DIN 18202 Ausgabe 2019-07 Tabelle 3 Zeile 7, für Außenanwendung,
Hersteller und Typ 'KeraTwin, Fassadenplatte "Canyon", Kreideweiß, matt glasiert' oder gleichwertig,

Hersteller und Typ '....................................................' vom Bieter einzutragen,

auf vorh. Unterkonstruktion aus Aluminium, verdeckt mechanisch befestigen, Verlegung im Fugenschnitt, Fugen offen, Breite 8 mm.
Menge: 9,250 m2
Kostengruppe DIN 276 2018-12: 335

**2.2.2.30 VHF Keramikpl. stranggepresst AIIa, AIIb Außenwand B 500 mm L 350 mm D 25 mm**
Vorgehängte hinterlüftete Außenwandbekleidung DIN 18516-1, Stranggepresste keramische Platten, Präzision, DIN EN 14411, Gruppe AIIa, Stranggepresste keramische Platten, Präzision, DIN EN 14411. Gruppe AIIb, an Außenwand, Dicke: ca. 25 mm, Gewicht: ca. 32 kg/m² Ausführung vertikal,
Breite Einzelelement '500' mm,

Länge Einzelelement '350' mm,

Brandverhaltensklasse DIN EN 13501-1 A2 -s1, d0 (nichtbrennbar), Oberfläche glasiert, strukturiert, mit Grenzwerten für Ebenheitsabweichungen mit erhöhten Anforderungen DIN 18202 Ausgabe 2019-07 Tabelle 3 Zeile 7, für Außenanwendung,
Hersteller und Typ 'KeraTwin, Fassadenplatte "Canyon", Kreideweiß, matt glasiert' oder gleichwertig,

Hersteller und Typ '....................................................' vom Bieter einzutragen,

auf vorh. Unterkonstruktion aus Aluminium, verdeckt mechanisch befestigen, Verlegung im Fugenschnitt, Fugen offen, Breite 8 mm.
Menge: 6,475 m2
Kostengruppe DIN 276 2018-12: 335

**2.2.2.40 Außenecke**
Außenecke, mit Plattenstumpfstoß, hinterlegtes Eckfugenprofil, Aluminium, eloxiert, Farbton C32,hell

Kreuzprofil gemäß folgender Beispieldarstellung:
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Menge: 9,600 m
Kostengruppe DIN 276 2018-12: 335

**2.2.2.50 Anschluss Fenster offene Fuge**
STLB-Bau 2026-04 038
Anschluss an Fenster, als offene Fuge.
Menge: 29,060 m
Kostengruppe DIN 276 2018-12: 335

**2.2.2.60 Anschluss Fensterbank offene Fuge**
STLB-Bau 2026-04 038
Anschluss an Fensterbank, als offene Fuge.
Menge: 14,600 m
Kostengruppe DIN 276 2018-12: 335

**2.2.2.70 Trennschnitt Keramikpl. D 25 mm gerade**
STLB-Bau 2026-04 038
Trennschnitt in Außenwandbekleidung aus Keramikplatten,
Dicke '25' mm,
gerade.
Menge: 27,000 m
Kostengruppe DIN 276 2018-12: 335

**2.2.2.80 Anschluss Dach Lüftungsprofil Aluminium B 80-90mm**
STLB-Bau 2026-04 038
Anschluss an Dach, mit Lüftungsprofil, Lüftungsprofil aus Aluminium, Breite Lüftungsprofil über 80 bis 90 mm, Lüftungsquerschnitt mind. 50 cm2/m DIN 18516-1,
Dekor/Farbton 'Eloxiert, Farbton C32,hell'
.
Menge: 19,000 m
Kostengruppe DIN 276 2018-12: 335

##### 2.2.3 KERAMIKBEKLEIDUNG SONSTIGES

**2.2.3.10 Halterung Werbeträger einbauen**
Halterungen für bauseitige Werbeanlagen aus Einzelschienen (ähnlich Halfenschienen) einbauen.
Die Halterungen bestehen aus Edelstahl-Gewindestangen M14, Einzellänge ca. 35cm, inkl. Einkleben in vorhandene Leichtbeton-Außennwand mittels Injektionsanker, durch vorhandene WDVS-Fassade hindurch, inkl. aller notwendigen Arbeiten und genaues Ausrichten, inkl. Herstellen von Löchern in Keramikplatten der Vorposition.
Menge: 20,000 St
Kostengruppe DIN 276 2018-12: 399

### 3 WÄRMEDÄMMARBEITEN (WDVS)

#### 3.1 WÄRMEDÄMMVERBUNDSYSTEM (WDVS) -ARBEITEN

##### 3.1.1 WDVS-STREIFEN DACHUNTERSICHT

*Hinweis: Hinweistext*
Folgeposition beschreibt die notwendigen Arbeiten zur Herstellung eines WDVS-Streifens auf vorhandenem WDVS, inkl. Anschluss des WDVS-Streifens an die gebogenen Untersichten der HP-Schalen. Der WDVS-Streifen ist flächenbündig mit der Keramikfassade der Vorpositionen auszuführen. Bei notwendigen Verdübelungen dürfen die vorhandenen Bewehrungen der Stahlbetonunterzüge (B300, C20/25) nicht beschädigt werden, s. Bewehrungsplan unten.

**3.1.1.10 Schutzabdeck. Fenster Folie D 0,3mm herstellen beseitigen**
STLB-Bau 2026-04 034
Schutzabdeckung des Fensters einschl. Fensterbank,
Abdeckung aus Folie, Dicke 0,3 mm, Stöße und Ränder verkleben, herstellen und beseitigen, Arbeitshöhe der zu bearbeitenden oder zu bekleidenden Fläche bis 3,5 m über der Standfläche des hierfür erforderlichen Gerüstes.
Menge: 150,000 m2
Kostengruppe DIN 276 2018-12: 397

**3.1.1.20 Schutzabdeck. Dachfläche Bautenschutzmatte D 10mm Abdeck. Holzwerkstoffpl. D 9-14mm herstellen beseitigen**
STLB-Bau 2026-04 034
Begehbare Schutzabdeckung der Dachfläche, Flachdach, Abdichtung aus Kunststoffbahnen, Abdeckung aus Bautenschutzmatten, Dicke 10 mm, Stöße und Ränder verkleben, zusätzliche Abdeckung Holzwerkstoffplatten, Dicke über 9 bis 14 mm, herstellen und beseitigen, Arbeitshöhe der zu bearbeitenden oder zu bekleidenden Fläche bis 3,5 m über der Standfläche des hierfür erforderlichen Gerüstes.
Menge: 40,000 m2
Kostengruppe DIN 276 2018-12: 397

**3.1.1.30 WDVS Untersicht Traufe Holzfaser WF 0,039W/(mK) einlagig D 180mm mineral.Werktrockenmörtel D 6-8mm Oberputz OP Kalkzement-Normalputzm. Grundierung gefilzt Körnung 1,5mm**
Wärmedämm-Verbundsystem (WDVS) gemäß bauaufsichtlicher Zulassung, normalentflammbar, an Wandfläche unterhalb Traufe, Arbeitshöhe der zu bearbeitenden oder zu bekleidenden Fläche bis 3,5 m über der Standfläche des hierfür erforderlichen Gerüsts, Untergrund WDVS, Dämmstoff aus Holzfaser-Dämmstoff WF DIN EN 13171, Bemessungswert der Wärmeleitfähigkeit max. 0,039 W/(mK), Nennwert der Wärmeleitfähigkeit max. 0,037 W/(mK), einlagig, Dämmschichtdicke 180 mm, als Platte, stumpf, geklebt und konstruktiv gedübelt mit Dübeln, oberflächenbündig, 6 Dübel/m2, Armierungsputz aus mineralischem Werktrockenmörtel, Armierungsputz Dicke 6 bis 8 mm, einschl. Armierungsgewebe, Oberputz DIN 18550-1, Kalkzement-Normalputzmörtel (GP), einschl. Grundierung, als gefilzter Putz, Körnung 1,5 mm, farbig,
Farbton 'NCS S 1500 N'
.
Menge: 18,000 m2
Kostengruppe DIN 276 2018-12: 335

**3.1.1.40 Unterer Abschluss als Eckausbildung**
Unterer Abschluss an WDVS-Streifen der Vorposition als Eckausbildung für Wärmedämm-Verbundsystem (WDVS), aus Aluminium-Eckprofil mit Gewebestreifen als Sockelabschlussprofil, Unterseite ca. 10cm Streifen verputzt wie Vorposition
Menge: 72,000 m

**3.1.1.50 Haftbrücke mineral. Außenwand Kalkzement-Putzmörtel**
STLB-Bau 2026-04 023
Haftbrücke mineralisch, kunststoffvergütet, für später aufzubringenden mineralischen Putz, auf Außenwand, außen, Untergrund Kalkzement-Putzmörtel, Arbeitshöhe der zu bearbeitenden oder zu bekleidenden Fläche bis 3,5 m über der Standfläche des hierfür erforderlichen Gerüstes.
Menge: 18,000 m2
Kostengruppe DIN 276 2018-12: 335

**3.1.1.60 WDVS anschließen angrenz. Bauteil Dichtband Trennschnitt**
STLB-Bau 2026-04 023
Wärmedämm-Verbundsystem (WDVS) anschließen, an angrenzende Bauteile, rund, mit vorkomprimiertem Dichtband und Trennschnitt im Putz, Putzdicke über 5 bis 7 mm, Dämmschichtdicke 180 mm, Ausführung gemäß Zeichnung.
Menge: 95,400 m
Kostengruppe DIN 276 2018-12: 335

**3.1.1.70 Zulage erschwerte Erreichbarkeit oberhalb Anbaudach**
Zulage für die erschwerte Erreichbarkeit der mit aufgedoppeltem WDVS zu dämmenden Bereiche oberhalb des Anbaudaches, ca. 2m breit, 0,50cm hoch, gebogene Untersicht.
Menge: 19,000 m
Kostengruppe DIN 276 2018-12: 345

##### 3.1.2 PERIMETERDÄMMUNG SOCKEL

**3.1.2.10 Rückbau Plattenbelag Betonpl. Reihen B 60-80cm D 4cm Gehweg nicht schadstoffbelastet 24kN/m3 Geräteeinsatz mgl. Stoffe**
STLB-Bau 2026-04 084
Rückbau des Plattenbelages außen, aus Betonplatten, in Reihen, Breite über 60 bis 80 cm, Dicke 4 cm, ohne Bettung/Fundament, in Gehwegen, nicht schadstoffbelastet,
Abfall ist nicht gefährlich, Werte gemäß Ersatzbaustoffverordnung 2023 sind eingehalten, Charakterisierung gemischter Bauschutt Klasse RC-1 nach EBV 2023, Anlage 1, Tabelle 1, Wichte des Abbruchstoffes DIN EN 1991-1-1 24 kN/m3, Geräteeinsatz ist möglich, max. Gesamtgewicht bis 5 t, Ausführung staubarm TRGS 559, ohne Funkenfreisetzung, ohne Untergrundbeschädigung,
aufgenommene Stoffe sammeln, und auf der Baustelle lagern, Mengenermittlung nach Aufmaß.
Menge: 115,000 m
Kostengruppe DIN 276 2018-12: 594

**3.1.2.20 Boden Baugrube lösen lagern verfüllen verdichten geböschte Wände L 20-25m T bis 0,8m GU**
STLB-Bau 2026-04 002
Boden für Baugrube, ab Geländeoberfläche, profilgerecht lösen, seitlich lagern, verfüllen, verdichten, verdrängten Boden seitlich lagern, Abfall ist nicht gefährlich, nicht schadstoffbelastet, Werte gemäß Ersatzbaustoffverordnung 2023 sind eingehalten, Charakterisierung Bodenmaterial Klasse BM-0 Sand nach EBV 2023, Anlage 1, Tabelle 3,
mit geböschten Wänden, mit Behinderung durch Leitungen,
Gesamtlänge über 20 bis 25 m,
Aushubtiefe bis 0,8 m,
Homogenbereich 1, mit einer Bodengruppe, Bodengruppe 1 GU DIN 18196 (Kies-Schluff-Gemisch), Tiefe oberer Horizont des Homogenbereiches von 0 m, Tiefe unterer Horizont des Homogenbereiches bis 5 m,
Baumaßnahme der Geotechnischen Kategorie 1 DIN 4020,
- Konsistenz DIN EN ISO 14688-1 fest, Mengenermittlung nach Aufmaß an der Entnahmestelle.
Menge: 73,600 m3
Kostengruppe DIN 276 2018-12: 311

**3.1.2.30 Untergrund reinigen WDVS Boden**
STLB-Bau 2026-04 033
Reinigen des Untergrundes aus WDVS, von grober Verschmutzung, von Boden, aufgenommene Stoffe sammeln, und auf der Baustelle lagern, Abfall ist nicht gefährlich, nicht schadstoffbelastet.
Menge: 115,000 m2
Kostengruppe DIN 276 2018-12: 397

**3.1.2.40 Perimeterdämmung Sockel W4-E PS-Hartschaum XPS 0,035W/(mK) einlagig D 60mm PW dh**
STLB-Bau 2026-04 013
Perimeterdämmung an Sockel, Wassereinwirkungsklasse W4-E (Spritzwasser und Bodenfeuchte am Wandsockel sowie Kapillarwasser in und unter Wänden), aus Polystyrol-Hartschaum XPS DIN EN 13164, Bemessungswert der Wärmeleitfähigkeit max. 0,035 W/(mK), Nennwert der Wärmeleitfähigkeit max. 0,034 W/(mK), einlagig, Dicke 60 mm, als gewaffelte Platten, Anwendungsgebiet DIN 4108-10 PW, hohe Druckbelastbarkeit - dh, mit Klebe- und Dichtungsmasse auf Bitumenbasis (2-Komponentenkleber) befestigen.
Menge: 95,000 m2

**3.1.2.50 Abdichtung Wandsockel W4-E mineral Schlämme rissüberbrückend D 2mm Spachtelverf B 40 cm**
STLB-Bau 2026-04 018
Abdichtung Wandsockel DIN 18533-1 und DIN 18533-3, Raumnutzungsklasse RN1-E (geringe Anforderung), Wassereinwirkungsklasse W4-E (Spritzwasser und Bodenfeuchte am Wandsockel sowie Kapillarwasser in und unter Wänden), Rissklasse R1-E (gering), Rissüberbrückungsklasse RÜ1-E (geringe Rissüberbrückung bis 0,2 mm),
mit mineralischen Dichtungsschlämmen (MDS), rissüberbrückend, mind. 2-mal auftragen, Trockenschichtdicke mind. 2 mm, im Spachtelverfahren aufbringen,
Breite Abdichtung '40' cm,
Untergrund Perimeterdämmung.
Menge: 115,000 m
Kostengruppe DIN 276 2018-12: 335

##### 3.1.3 WDVS SONSTIGES

**3.1.3.10 Demontage und Wiedereinbau vorhandene Nisthilfen**
Demontage und Wiedereinbau vorhandene Nisthilfen aus Doppelkunstnestern inkl. aller notwendigen Arbeiten wie:
- Entsorgen der über den Nisthilfen vorhandenen Dämmkeile und Schrauben
- Abnehmen der Nester, bestehend aus zwei Kunstnestern und dünnen Holzplatten
- lageversetzter Wiedereinbau vor neuem WDVS-Streifen der Vorposition inkl. Verdübelung und Verschraubung mit vier Edelstahlschrauben an Unterseiten der HP-Schalen
- Herstellen neuer verputzter Dämmkeile aus WDVS nach Vorbild Bestand, s.Foto unten

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Menge: 11,000 St
Kostengruppe DIN 276 2018-12: 399

**3.1.3.20 Nisthilfe Holzbeton L 150 mm B 150 mm**
STLB-Bau 2026-04 003
Nisthilfe aus Holzbeton, für Mehlschwalben,
Länge '150' mm,

Breite '150' mm,

Höhe '200' mm,
Montage am Wärmedämm-Verbundsystem, einschl. Befestigung im Untergrund, Dämmstoff Polystyrol-Hartschaum, Dämmschichtdicke 180 mm, Untergrund Beton, Ausführung gemäß Zeichnung.
Menge: 2,000 St
Kostengruppe DIN 276 2018-12: 399

**3.1.3.30 Einbau Kotbleche unterhalb Kunstnester**
Einbau Kotbleche unterhalb Kunstnester aus Aluminium-Kantblech, allseitig pulverbeschichtet, weiß, leicht getönt, 2-fach gekantet, Abwicklung ca. 60cm, Breite ca. 50cm, unsichtbare Befestigung an Rückseite (Sperrholzplatte) zu montierender Nisthilfen.
Menge: 11,000 St
Kostengruppe DIN 276 2018-12: 399

### 4 NACHWEISARBEITEN UND ENTSORGUNG

#### 4.1 ENTSORGUNG

**4.1.10 Abfall nicht gefährlich AVV170904 nicht schadstoffbelastet LKW AN transp. entsorgen Verwertungsanlage bis 35km Vergüt.Entsorg. AN**
STLB-Bau 2026-04 087
Sonstige Bau- und Abbruchabfälle,
nicht gefährlich, Abfallschlüssel nach AVV (Abfallverzeichnis-Verordnung) 170904 gemischte Bau- und Abbruchabfälle,
nicht schadstoffbelastet,
in Behälter auf Baustelle lagernd, auf LKW des AN laden, mit LKW des AN transportieren, entsorgen, Behälter nach Leerung rückführen, max. Gesamtgewicht ohne Beschränkung, Behältergröße nach Wahl des AN, zur Verwertungsanlage, Transportweg bis 35 km, Vergütung der Entsorgung übernimmt AN.
Menge: 0,500 t
Kostengruppe DIN 276 2018-12: 396

**4.1.20 Abfall gefährlich AVV170903* schadstoffbelastet LKW AN transp. entsorgen Verwertungsanlage bis 35km Vergüt.Entsorg. AN**
STLB-Bau 2025-10 087
Sonstige Bau- und Abbruchabfälle,
gefährlich, Abfallschlüssel nach AVV (Abfallverzeichnis-Verordnung) 170903* sonstiger Bau-/Abbruchabfall,
schadstoffbelastet, Schadstoff HBCD,
in Behälter auf Baustelle lagernd, mit LKW des AN transportieren, entsorgen, max. Gesamtgewicht ohne Beschränkung, Behältergröße nach Wahl des AN, zur Verwertungsanlage, Transportweg bis 35 km, Entsorgungsnachweis gemäß Nachweisverordnung ist erforderlich, Vergütung der Entsorgung übernimmt AN, Mengenermittlung nach Wiegekarte.
Menge: 0,500 t
Kostengruppe DIN 276 2018-12: 396

#### 4.2 NACHWEISARBEITEN

*Hinweis: Hinweis Stundenlohnarbeiten*
Stundenlohnarbeiten und Materialverwendung sind nur auf ausdrückliche Anweisung der Bauleitung auszuführen. Nachweise sind unverzüglich, spätestens jedoch wöchentlich unmittelbar nach Ausführung vorzulegen, bzw. einzureichen.

**4.2.10 Fachvorarbeiter/-in sämtliche Kosten/Zuschläge**
STLB-Bau 2026-04 091
Stundenlohnarbeiten durch Fachvorarbeiter/-in
der Verrechnungssatz für die jeweilige Arbeitskraft umfasst sämtliche Aufwendungen wie Lohn- und Gehaltskosten, Lohn- und Gehaltsnebenkosten, Zuschläge, lohngebundene und lohnabhängige Kosten, sonstige Sozialkosten, Gemeinkosten, Wagnis und Gewinn.
Menge: 10,000 h
Kostengruppe DIN 276 2018-12: 399

**4.2.20 Facharbeiter/-in sämtliche Kosten/Zuschläge**
STLB-Bau 2026-04 091
Stundenlohnarbeiten durch Facharbeiter/-in
der Verrechnungssatz für die jeweilige Arbeitskraft umfasst sämtliche Aufwendungen wie Lohn- und Gehaltskosten, Lohn- und Gehaltsnebenkosten, Zuschläge, lohngebundene und lohnabhängige Kosten, sonstige Sozialkosten, Gemeinkosten, Wagnis und Gewinn.
Menge: 10,000 h
Kostengruppe DIN 276 2018-12: 399

**4.2.30 Helfer/-in sämtliche Kosten/Zuschläge**
STLB-Bau 2026-04 091
Stundenlohnarbeiten durch Helfer/-in
der Verrechnungssatz für die jeweilige Arbeitskraft umfasst sämtliche Aufwendungen wie Lohn- und Gehaltskosten, Lohn- und Gehaltsnebenkosten, Zuschläge, lohngebundene und lohnabhängige Kosten, sonstige Sozialkosten, Gemeinkosten, Wagnis und Gewinn.
Menge: 10,000 h
Kostengruppe DIN 276 2018-12: 399
